# Mortero de albañilería para su uso en construcciones interiores y exteriores H25 de Bizkor

- Propiedad del archivo: CONSTRUNARIO
- Formato: FIEBDC-3/2012
- Programa: Construnario Versión 3.51
- Fecha de los precios: 29/08/2023
- Divisa: EUR

**H25BIZ** kg Mortero de albañilería para su uso en construcciones interiores y exteriores H25 de Bizkor
APLICACIONES Pequeñas reparaciones, pavimentos, fábrica de tabiques y muros de hormigón, rellenos, canalización, etc. Hormigón tipo HNE (Hormigón de uso no estructural).
