# Aplique de exterior de la serie CAP de Iberlamp. LED 12W – IP65

- Propiedad del archivo: CONSTRUNARIO
- Formato: FIEBDC-3/2012
- Programa: Construnario Versión 3.51
- Fecha de los precios: 30/08/2023
- Divisa: EUR

**SERIECAP** u Aplique de exterior de la serie CAP de Iberlamp. LED 12W – IP65
Colección de apliques de exterior LED, equipados con diodo emisor de luz de alto rendimiento. Cuerpo fabricado en inyección de aluminio, difusor en cristal templado. Protección contra la penetración de partículas sólidas y líquidas. Permite su instalación al aire libre. Luminaria precableada
