# Generador TDF, referencia GXT AWB 4-22 de Mosa. Potencia absorbida: 21.4 kW

- Propiedad del archivo: CONSTRUNARIO
- Formato: FIEBDC-3/2012
- Programa: Construnario Versión 3.51
- Fecha de los precios: 30/08/2023
- Divisa: EUR

**Z42AA000** u Generador TDF, referencia GXT AWB 4-22 de Mosa. Potencia absorbida: 21.4 kW
Alternador sincrono, trifásico de 4 polos, sin escobillas y con AVR (Regulación automática de la tensión) Interruptor magnetotérmico bipolar (1P+N) Interruptor magnetotérmico cuadripolar Interruptor diferencial con toroide ( del modelo GXT AWBA-50 al GXT AWB4-80) Instrumentación digital con: tensión, corriente, frecuencia, horas de trabajo del generador Protección IP23 Kit multiplicador con protección, preparado para la TDF Base preparada para enganche a 3 puntos cat. 1 y 2 Conforme a la normativa CE
