# Grupo electrógeno diesel 3000 rpm NAKED referencia GE-S-6000 YDM de Mosa

- Propiedad del archivo: CONSTRUNARIO
- Formato: FIEBDC-3/2012
- Programa: Construnario Versión 3.51
- Fecha de los precios: 30/08/2023
- Divisa: EUR

**GES6000YDM** u Grupo electrógeno diesel 3000 rpm NAKED referencia GE-S-6000 YDM de Mosa
Motor: Gasolina Marca/Modelo: YANMAR LN 100 Potencia: 8,8CV (6,5Kw) Arranque: Eléctrico, mediante llave / manual Generación monofásica: 5.7 kVA / 230 V / 24.8 A Dimensiones La x an x al: 770 x 520 x 650 mm Peso: 123 Kg (Ar. manual)- 133 Kg (Ar. eléctrico) Ruedas: Si (kit accesorio) Grupo predispuesto para arranque automático por caída de red (Cuadro automático EAS opcional)
