# Celosía de madera referencia R/06 de Cat'Mader. Cuadro 10 mm

- Propiedad del archivo: CONSTRUNARIO
- Formato: FIEBDC-3/2012
- Programa: Construnario Versión 3.51
- Fecha de los precios: 30/08/2023
- Divisa: EUR

**R06** u Celosía de madera referencia R/06 de Cat'Mader. Cuadro 10 mm
Encolada con cola marina anti-humedad. Lamas superpuestas de 11,3 x 3,5 mm. de espesor. Lijadas por ambas caras. Huecos de 10 mm. entre lamas. En varias maderas: Pino, Pino Melis, Haya e Iroko (otras consultar) Medidas: 200x100, 220x84 y 151x62 cm. Envasadas en cajas de cartón que las protegen de la luz. Empaque: 200x100 (10 unidades caja), 220x84 (5 unidades caja), 151x62 (12 unidades caja) Artículo garantizado TRATAMIENTOS (OPCIONAL) Pintado al baño Todos nuestros cercos y celosías pueden servirse pintados al baño en colores verde o blanco, con resinas especiales que protegen del sol (rayos ultravioleta) y del agua (desencolados o torsiones) por un periodo no inferior a 5 años, manteniendo el color como si fuese nuevo. Tratamiento Lasur Todas nuestras celosías y perfiles pueden servirse con tratamiento en lasur para exterior, que protege el artículo de hongos por un periodo no inferior a 5 años, y de la acción de los insectos y termitas por un periodo no inferior a 10 años. El tratamiento lasur no garantiza la torsión ni el desencolado de la madera en una larga exposición con el agua y el viento. (Periodos de lluvias tormentosas y fuertes ráfagas de viento).
