# Interruptor estanco 10A 250V, referencia 951 de la serie 950 de Ceese. IP55. Plata

- Propiedad del archivo: CONSTRUNARIO
- Formato: FIEBDC-3/2012
- Programa: Construnario Versión 3.51
- Fecha de los precios: 31/08/2023
- Divisa: EUR

**951CEE** u Interruptor estanco 10A 250V, referencia 951 de la serie 950 de Ceese. IP55. Plata
CEESE presenta la Serie 950 creada para dar solución funcional en ambientes de máxima humedad. Su amplia gama de funciones y dotada de una protección IP55, le permitirá cubrir todas las necesidades de zonas de exterior expuestas a los elementos con las máximas garantías de protección que exige el mercado.
