# Motores tubulares serie TRONIC Modelos E-70 de Celinsa

- Propiedad del archivo: CONSTRUNARIO
- Formato: FIEBDC-3/2012
- Programa: Construnario Versión 3.51
- Fecha de los precios: 31/08/2023
- Divisa: EUR

**TRONICE70** u Motores tubulares serie TRONIC Modelos E-70 de Celinsa
T Para interruptor cableado y final de carrera mecánico con regulación progresiva por “varilla”. T Fácil instalación y cabeza con orificio central de Ø 16mm para montaje en cajón monoblock. T Cable de conexión de 2m de longitud. T Para ejes de Ø 40, 43, 50, 56, 60, 70, 78 y 100mm. Según accesorios.
