# Sistema anticaídas retráctil de cinta de 2,5 m, Maxi Sangle de Comercial Gummi

- Propiedad del archivo: CONSTRUNARIO
- Formato: FIEBDC-3/2012
- Programa: Construnario Versión 3.51
- Fecha de los precios: 31/08/2023
- Divisa: EUR

**MAXISANGLE** u Sistema anticaídas retráctil de cinta de 2,5 m, Maxi Sangle de Comercial Gummi
Anticaídas sistema retráctil de cinta de 2,5 m. Tallas disponibles: Única
