# Pantalla de protección facial arco eléctrico de Comercial Gummi

- Propiedad del archivo: CONSTRUNARIO
- Formato: FIEBDC-3/2012
- Programa: Construnario Versión 3.51
- Fecha de los precios: 31/08/2023
- Divisa: EUR

**STPPB3697079** u Pantalla de protección facial arco eléctrico de Comercial Gummi
Pantalla en policarbonato incoloro, protege contra los golpes de fuerte intensidad, anti UV. Protección contra los peligros ligados a los arcos eléctricos de cortocircuito y a los peligros mecánicos y químicos. Dimensiones 480 x 240 mm de altura. Adaptable a cascos de ranura de 25 mm. Se suministra sin casco. Marcado del visor 3, 1.2, D, 1, B, 8. Tallas disponibles: Única
