# Máquina de columna para soldadura por puntos, brazo pivontante, series Z/ZP de Comercial de soldadura

- Propiedad del archivo: CONSTRUNARIO
- Formato: FIEBDC-3/2012
- Programa: Construnario Versión 3.51
- Fecha de los precios: 31/08/2023
- Divisa: EUR

**ZZP** u Máquina de columna para soldadura por puntos, brazo pivontante, series Z/ZP de Comercial de soldadura
Las máquinas a punto de las series Z y ZP garantizan la óptima soldadura de todos los metales soldables. Gracias a la posibilidad de regular el largo de los brazos, representan la solución ideal para la mayoría de variadas aplicaciones de soldadura por puntos.
