# Puesto de interfonía con pantalla LCD, serie WS 800P de Commend

- Propiedad del archivo: CONSTRUNARIO
- Formato: FIEBDC-3/2012
- Programa: Construnario Versión 3.51
- Fecha de los precios: 31/08/2023
- Divisa: EUR

**WS800P** u Puesto de interfonía con pantalla LCD, serie WS 800P de Commend
Puestos de interfonia con pantalla TFT o LCD. Teclado estándar con iluminación trasera y teclas de funciones Fabricado en policarbonato resistente OpenDuplex® y control de volumen inteligente (IVC) para una comunicación manos libres natural y a volumen alto Calidad de voz de 16 kHz eHD (Voz 7 kHz HD para comunicaciones mediante SIP) Comprobación de funcionamiento y corte de línea Módulos de expansión para albergar aún más funciones
