# Variador de frecuencia para ascensores, referencia CIMR-LC4A0005BAA de Yaskawa

- Propiedad del archivo: CONSTRUNARIO
- Formato: FIEBDC-3/2012
- Programa: Construnario Versión 3.51
- Fecha de los precios: 01/09/2023
- Divisa: EUR

**CIMRLC4A0005BAA** u Variador de frecuencia para ascensores, referencia CIMR-LC4A0005BAA de Yaskawa
Suba a lo más alto: los variadores de ascensor L1000 de Yaskawa son la solución a los requisitos técnicos de los ascensores actuales. Este variador controla motores de inducción y de imanes permanentes. Es la primera elección para nuevas instalaciones, ascensores sin sala de máquinas, pero también para modernizaciones. Experimente la fiabilidad probada de Yaskawa combinada con un nuevo nivel de confort de marcha.
