# Protección de estructura de madera a base de mortero de perlita y vermiculita. Con la garantía de Ignifugaciones Generales, S.L. Para una resistencia al fuego EF-120'

- Propiedad del archivo: CONSTRUNARIO
- Formato: FIEBDC-3/2012
- Programa: Construnario Versión 3.51
- Fecha de los precios: 06/09/2023
- Divisa: EUR

**IG010703** m2 Protección de estructura de madera a base de mortero de perlita y vermiculita. Con la garantía de Ignifugaciones Generales, S.L. Para una resistencia al fuego EF-120'
Precio: 69.00
Protección de estructura de madera a base de mortero de perlita y vermiculita. Con la garantía de Ignifugaciones Generales, S.L. Para una resistencia al fuego EF-120' Densidad: 450-500 kg/m3 Color: blanco Combustibilidad: A-1 (M-0) PH: 12 No oxidante Dureza superficial: 65 Coeficiente térmico: LANDA 0,055 Protección de estructuras de madera: Mediante recubrimiento a base de mortero a base de perlita con la garantía de producto y aplicación de Ignifugaciones Generales, S.L. En la actualidad la madera es un elemento constructivo portante prácticamente en desuso. Pero si se encuentra en edificios de rehabilitación, en edificios de una cierta antigüedad. Una estructura de madera revestida con mortero a base de mortero a base de perlita aumenta su capacidad portante hasta EF-120 minutos. El mortero está ensayado bajo norma UNE 23-093-81 en el laboratorio homologado APPLUS de Bellaterra Barcelona. Aplicación: Aplicación mecánica mediante máquinas de proyectar morteros con bomba de tornillo sin fin por vía húmeda. Preparación de superficies: Se deberá colocar una malla metálica deployee fijada a la estructura de madera mediante tornillo autorizante antes de proyectar. Protección de estructura de madera a base de mortero de perlita y vermiculita con la garantía de producto y aplicación de Ignifugaciones Generales con parte proporcional de mano de obra, protección de superficies colindantes, limpieza, desplazamientos, medios elevadores hasta altura 4,5 metros, seguridad y salud y certificado de aplicación de densidad 800Kg/m3 y coeficiente de Conductividad térmica 0,12 W/mºC, para una Resistencia al Fuego EF-120', con espesor de 30mm. y previa colocación de malla metálica deployee.
