# Panel sellante compuertas cortafuego/juntas lineales (5 a 7 cm) EI-120' de Ignifugaciones Generales

- Propiedad del archivo: CONSTRUNARIO
- Formato: FIEBDC-3/2012
- Programa: Construnario Versión 3.51
- Fecha de los precios: 05/09/2023
- Divisa: EUR

**IG070218** m Panel sellante compuertas cortafuego/juntas lineales (5 a 7 cm) EI-120' de Ignifugaciones Generales
Precio: 30.00
Para juntas de dilatación hemos de recorrer a sistemas altamente flexibles; hemos de utilizar sistemas parecidos a las juntas normales, pero con productos diseñados para la protección contra el fuego: masillas de silicona, tiras de espuma flexible e intumescente y masillas intumescentes.
