# Abrazaderas para juntas alzadas, COMPACTMETAL TM de Aerocompact

- Propiedad del archivo: CONSTRUNARIO
- Formato: FIEBDC-3/2012
- Programa: Construnario Versión 3.51
- Fecha de los precios: 07/09/2023
- Divisa: EUR

**COMPACTMETALTM** u Abrazaderas para juntas alzadas, COMPACTMETAL TM de Aerocompact
Nuestras Abrazaderas para juntas alzadas están diseñadas para ser instaladas forma rápida y fácil sin dañar o penetrar el tejado entrelazado, y aún así soportar inmensas cargas de presión y succión causadas por el viento y la nieve. Para grandes cargas de nieve y viento Fuerzas de sujeción extremadamente altas Abrazadera de soporte de módulos Posibilidad de modo vertical Montaje sin penetración Montaje rápido y sin complicaciones
