# Arnés modelo Akrobat Plus de Industrial Starter. Anclaje dorsal y frontal

- Propiedad del archivo: CONSTRUNARIO
- Formato: FIEBDC-3/2012
- Programa: Construnario Versión 3.51
- Fecha de los precios: 08/09/2023
- Divisa: EUR

**AK30** u Arnés modelo Akrobat Plus de Industrial Starter. Anclaje dorsal y frontal
Doble anilla de regulación para el ajuste de la talla, porta teléfono, cinta de unión de los muslos, enganche frontal con mosquetón y dorsal con prolongador
