# Dispositivo retráctil con cable de acero galvanizado, 10 m, de Industrial Starter

- Propiedad del archivo: CONSTRUNARIO
- Formato: FIEBDC-3/2012
- Programa: Construnario Versión 3.51
- Fecha de los precios: 08/09/2023
- Divisa: EUR

**AKORIZ10** u Dispositivo retráctil con cable de acero galvanizado, 10 m, de Industrial Starter
Recomendado para uso horizontal
