# Columpio de 2 plazas con un asiento de seguridad para bebés y un asiento plano, Tribox Mix de Industrias Agapito

- Propiedad del archivo: CONSTRUNARIO
- Formato: FIEBDC-3/2012
- Programa: Construnario Versión 3.51
- Fecha de los precios: 08/09/2023
- Divisa: EUR

**TRIBOXMIX** u Columpio de 2 plazas con un asiento de seguridad para bebés y un asiento plano, Tribox Mix de Industrias Agapito
Estructura de acero galvanizado con pintura de poliéster termoendurecida. Polietileno de alta densidad, libre de mantenimiento y antigraffiti. Asiento plano de seguridad, en caucho amortiguador de impactos con alma interior de aluminio, asiento de seguridad para bebés y cadenas de acero inoxidable.
