# Pista multiuso que combina varios deportes, portería de futbol sala y balonmano, canastas de baloncesto de Industrias Agapito

- Propiedad del archivo: CONSTRUNARIO
- Formato: FIEBDC-3/2012
- Programa: Construnario Versión 3.51
- Fecha de los precios: 08/09/2023
- Divisa: EUR

**R6400** u Pista multiuso que combina varios deportes, portería de futbol sala y balonmano, canastas de baloncesto de Industrias Agapito
Polietileno de alta densidad de 19 mm espesor en el frontal y 12mm de espesor en los paneles laterales, libre de mantenimiento y antigraffiti. Atenuación acústica para golpes de balón. Partes metálicas en acero galvanizado.
