# Escuadra para fijación de paneles GRC tipo cáscara a perfilería de subestructura auxiliar de Industrial Recense

- Propiedad del archivo: CONSTRUNARIO
- Formato: FIEBDC-3/2012
- Programa: Construnario Versión 3.51
- Fecha de los precios: 08/09/2023
- Divisa: EUR

**EACCI45X3** u Escuadra para fijación de paneles GRC tipo cáscara a perfilería de subestructura auxiliar de Industrial Recense
Escuadra anclaje inox 45 x 3mm
