# Sistemas de conductos Tubpla® para ventilación y extracción de Industrias Gonal

- Propiedad del archivo: CONSTRUNARIO
- Formato: FIEBDC-3/2012
- Programa: Construnario Versión 3.51
- Fecha de los precios: 08/09/2023
- Divisa: EUR

**Tubpla** m Sistemas de conductos Tubpla® para ventilación y extracción de Industrias Gonal
Los sistemas de conductos Tubpla® para ventilación y extracción garantizan una calidad de aire más puro para un ambiente saludable, evitando problemas de salud o incomodidades debidos al síndrome del edificio enfermo o reacciones alérgicas. Todos los sistemas de ventilación y extracción incorporan filtros para depurar las sustancias nocivas en el ambiente, proporcionando un aire puro y una calidad de aire de categoria IDA 1 “óptima calidad” según RITE. La red de conductos Tubpla® Pure da un paso más al proporcionar un aire limpio y sano gracias a sus propiedades antibacterianas y antiestáticas. Los conductos Pure eliminan hasta 99,99% de las bacterias presentes en la red de ventilación e impiden la retención de polvos que podrían provocar molestías respiratorias.
