# Prensa embaladora para basuras, referencia H-200/5000 RS de Imabe

- Propiedad del archivo: CONSTRUNARIO
- Formato: FIEBDC-3/2012
- Programa: Construnario Versión 3.51
- Fecha de los precios: 08/09/2023
- Divisa: EUR

**H-005000 RS** u Prensa embaladora para basuras, referencia H-200/5000 RS de Imabe
Fuerza de compactación 200 T Potencia de los motores 3 x 55 kW / 3 x 75 HP Dimensiones de la boca 1.800 x 1.100 mm Tamaño de la bala 1.100 x 1.100 mm Tipo de atado Horizontal, 5 alambres Producción < 40T/h
