# Racor DIN soldado, DN 15 de Portas Euro-Rapid

- Propiedad del archivo: CONSTRUNARIO
- Formato: FIEBDC-3/2012
- Programa: Construnario Versión 3.51
- Fecha de los precios: 08/09/2023
- Divisa: EUR

| Código | Ud | Descripción |
|---|---|---|
| 270000015POR | u | Racor DIN soldado, DN 15 de Portas Euro-Rapid |
