# Toallero eléctrico de la serie TCE-E de Viveiro. Potencia: 400. Medidas: 879 x 500 x 90

- Propiedad del archivo: CONSTRUNARIO
- Formato: FIEBDC-3/2012
- Programa: Construnario Versión 3.51
- Fecha de los precios: 12/09/2023
- Divisa: EUR

**160902400** u Toallero eléctrico de la serie TCE-E de Viveiro. Potencia: 400. Medidas: 879 x 500 x 90
Toallero eléctrico electrónico blanco de fácil manejo. Disponible en múltiples medidas para adaptarse a todas tus necesidades. Bastidor de acero de alta calidad. Fácil manejo (regulación tipo «ruleta»). Tubos horizontales redondos: 22×0,9mm. Función ON/OFF. Incluye soportes a pared regulables en profundidad. Modo Boost 2 horas. Modo temporizador 12/24 horas. Ajuste del 0% al 100% de potencia. Termofusible de seguridad. Cable de alimentación de 1,2 metros con clavija incluida. Clase I e IP44.
