# Señalización de seguridad fotoluminiscente para instalación a baja altura SInalux LLL

- Propiedad del archivo: CONSTRUNARIO
- Formato: FIEBDC-3/2012
- Programa: Construnario Versión 3.51
- Fecha de los precios: 12/09/2023
- Divisa: EUR

**SINALUXLLL** u Señalización de seguridad fotoluminiscente para instalación a baja altura SInalux LLL
Balizamiento fotoluminiscente: Señalización ultrasensible a la luz, recomendada para locales con un bajo nivel de iluminación (hasta 25 lux), de elevada intensidad luminosa y autonomía superior a los establecidos por la norma UNE 23035Parte 4 y ISO 16069.
