# Pavimento modular de hormigón ecoDraining® de PVT. Adoquín de 200x100x65. Acabado traventino

- Propiedad del archivo: CONSTRUNARIO
- Formato: FIEBDC-3/2012
- Programa: Construnario Versión 3.51
- Fecha de los precios: 13/09/2023
- Divisa: EUR

**ecoDraining** m2 Pavimento modular de hormigón ecoDraining® de PVT. Adoquín de 200x100x65. Acabado traventino
ecoDraining® de PVT: pavimento modular de hormigón con alta capacidad drenante (100L/m2/min). Fabricado en hormigón de alta resistencia con áridos silicios, graníticos o basálticos. Utilizando en su fabricación materiales reciclados, su cara vista tiene la capacidad de descontaminar el aire de Óxidos Nitrosos y otros contaminantes, siendo Clase 3 según Norma UNE 127197-1 2013.
