# Banco de la serie ecoBlock long de PVT. Medidas: 200x50x45

- Propiedad del archivo: CONSTRUNARIO
- Formato: FIEBDC-3/2012
- Programa: Construnario Versión 3.51
- Fecha de los precios: 13/09/2023
- Divisa: EUR

**ecoBlock** u Banco de la serie ecoBlock long de PVT. Medidas: 200x50x45
Desde PVT ofrecemos soluciones integrales para espacios urbanos. Dentro de nuestro equipamiento urbano exterior ofrecemos: sillas y bancos, jardineras y límites.
