# Pavimento de exterior Stonsil Florencia de Pavimentos Guillen. Baldosa: 400x200x40. Acabado: gris pétreo

- Propiedad del archivo: CONSTRUNARIO
- Formato: FIEBDC-3/2012
- Programa: Construnario Versión 3.51
- Fecha de los precios: 13/09/2023
- Divisa: EUR

**StonsilFlorencia** m2 Pavimento de exterior Stonsil Florencia de Pavimentos Guillen. Baldosa: 400x200x40. Acabado: gris pétreo
Stonsil Florencia es una serie de pavimentos de exterior basado en las aceras de la capital Toscana. Con la estética actualizada, logra mediante la adecuada combinación de nuevos materiales, formatos y acabados unir tradición y vanguardia, para crear espacios de uso peatonal acorde a los criterios arquitectónicos del siglo XXI.
