# Malla para señalización de obras de color naranja, modelo MS-50 de Palsa

- Propiedad del archivo: CONSTRUNARIO
- Formato: FIEBDC-3/2012
- Programa: Construnario Versión 3.51
- Fecha de los precios: 13/09/2023
- Divisa: EUR

**MS50** m Malla para señalización de obras de color naranja, modelo MS-50 de Palsa
- MALLA PARA SEÑALIZACIÓN EN PLÁSTICO NARANJA - FABRICADA EN POLIETILENO DE ALTA DENSIDAD (HDPE) - LUZ DE MALLA RECTANGULAR 100X50 mm - PESO DE +- 90 gr/m2 - SE UTILIZA COMO SEÑALIZACIÓN Y BALIZAMIENTO DE OBRAS, ZANJAS, EVENTOS, ETC - FÁCIL INSTALACIÓN Y ALTA VISIBILIDAD - ROLLOS DE 50 m2 (50 m x 100 cm)
