# Desagüe lineal 360º con tapa de acero inoxidable modelo DESPAL-AX de Palsa

- Propiedad del archivo: CONSTRUNARIO
- Formato: FIEBDC-3/2012
- Programa: Construnario Versión 3.51
- Fecha de los precios: 13/09/2023
- Divisa: EUR

**DESPALAX** u Desagüe lineal 360º con tapa de acero inoxidable modelo DESPAL-AX de Palsa
- DESAGÜE LINEAL CON TAPA DE TERMINACIÓN EN ACERO INOXIDABLE AISI 304 - PIEZA DE BASE FABRICADA EN PLÁSTICO ABS DIRECCIONABLE 360º - TAPA CIERRE EN ACABADO ACERO INOX BRILLO LISO O FORMA DE REJILLA - MEDIDAS DE 40 Y 60 cm - DIÁMETRO TUBO SALIDA: 50 mm - ALTURA AJUSTABLE: 70-110 mm - CAPACIDAD DE FLUJO: 40-60 L/min - INCLUYE 2 PATAS AJUSTABLES PARA REGULAR LA ALTURA
