# Detector de monóxido de carbono tipo KMQ 212 CO ND de ORTRAT

- Propiedad del archivo: CONSTRUNARIO
- Formato: FIEBDC-3/2012
- Programa: Construnario Versión 3.51
- Fecha de los precios: 13/09/2023
- Divisa: EUR

**KMQ212** u Detector de monóxido de carbono tipo KMQ 212 CO ND de ORTRAT
El detector de Monóxido de Carbono tipo KMQ 212 CO ND de ORTRAT, dispone de Certificación de Conformidad (Homologación) según R.D. 2367/1985 (norma UNE 23.300:1984) emitida por el Ministerio de Ciencia y Tecnología con contraseña CDM-0000007. Los detectores combinados (dióxido de nitrógeno y monóxido de carbono) disponen de Certificación de Conformidad únicamente para la detección de monóxido de carbono (citada arriba), ya que a fecha de hoy no se ha emitido directiva alguna que regule dicho cometido para el dióxido de nitrógeno.
