# Válvula de retención de asiento inclinado tipo wafer cierre metal-metal RM de Orbinox

- Propiedad del archivo: CONSTRUNARIO
- Formato: FIEBDC-3/2012
- Programa: Construnario Versión 3.51
- Fecha de los precios: 13/09/2023
- Divisa: EUR

**MODELORM** u Válvula de retención de asiento inclinado tipo wafer cierre metal-metal RM de Orbinox
El modelo RM es una válvula de retención de asiento inclinado y cierre metal/metal, de aplicación principal en los sectores: papelero tratamiento de aguas agroalimentario etc. PRINCIPALES CARACTERÍSTICAS Válida para todo tipo de bridas estandar Entrecaras reducido Excelente estanqueidad de acuerdo a API 598 Bája pérdida de carga y apertura a bája presión Debido al asiento inclinado el tiempo de cierre es reducido minimizando el golpe de ariete Posibilidad de instalación de un muelle auxiliar que reduce el tiempo de cierre
