# Unidad de recuperación de calor para soluciones de ventilación eficientes, SC CRH de Servoclima

- Propiedad del archivo: CONSTRUNARIO
- Formato: FIEBDC-3/2012
- Programa: Construnario Versión 3.51
- Fecha de los precios: 13/09/2023
- Divisa: EUR

**SCCRH** u Unidad de recuperación de calor para soluciones de ventilación eficientes, SC CRH de Servoclima
Unidad de recuperación de calor para soluciones de ventilación eficientes, configuración horizontal con intercambiador estático a contraflujo y una eficiencia mínima del 73%, certificado por EUROVENT
