# Unidad horizontal autoportante, SC CHL de Servoclima. De 1000 hasta 4200 m3/h

- Propiedad del archivo: CONSTRUNARIO
- Formato: FIEBDC-3/2012
- Programa: Construnario Versión 3.51
- Fecha de los precios: 13/09/2023
- Divisa: EUR

**SCCHL** u Unidad horizontal autoportante, SC CHL de Servoclima. De 1000 hasta 4200 m3/h
Unidades horizontales autoportantes. Se fabrica una gama de cuatro modelos que van de los 1.000 hasta los 4.200 m3/h. Ventiladores de tres velocidades. Opcionalmente se pueden suministrar con cámara de mezcla y plenum de impulsión con varias salidas.
