# Mortero en pasta autonivelante, NC 145 P3 de Rayt. Para pavimentos ligeros

- Propiedad del archivo: CONSTRUNARIO
- Formato: FIEBDC-3/2012
- Programa: Construnario Versión 3.51
- Fecha de los precios: 18/09/2023
- Divisa: EUR

**NC145P3** kg Mortero en pasta autonivelante, NC 145 P3 de Rayt. Para pavimentos ligeros
Pasta autoniveladora. Mortero en polvo enriquecido con cementos rápidos especiales, agregados minerales, fluidificantes y aditivos. Se obtiene después de mezclar con agua una pasta autoniveladora, de endurecimiento hidráulico rápido. Es apropiada para suelos sometidos a exigencias medias, en el campo de la obra nueva y de la restauración en el ámbito profesional y residencial.
