# Imprimación de resina de epoxi bi-componente sin disolventes, Uzin PE 470 de Rayt

- Propiedad del archivo: CONSTRUNARIO
- Formato: FIEBDC-3/2012
- Programa: Construnario Versión 3.51
- Fecha de los precios: 18/09/2023
- Divisa: EUR

**UZINPE470** l Imprimación de resina de epoxi bi-componente sin disolventes, Uzin PE 470 de Rayt
Imprimación de resina de epoxi bi-componente sin disolventes, exenta de agua, muy fluida, para compactar e impermeabilizar fondos minerales antes de la aplicación de pasta niveladora o pavimentos. Adecuada para soleras tanto en interior como exterior. Refuerzo o saneamiento de zonas de solados inestables o blandos (hormigón, anhidrita, magnesia, sulfato de calcio).
