# Cocina de fundición de leña, modelo VULCANO-7T de Lacunza

- Propiedad del archivo: CONSTRUNARIO
- Formato: FIEBDC-3/2012
- Programa: Construnario Versión 3.51
- Fecha de los precios: 18/09/2023
- Divisa: EUR

**VULCANO7T** u Cocina de fundición de leña, modelo VULCANO-7T de Lacunza
Cocinar en una VULCANO es una experiencia única. Te presentamos a la estrella de nuestro catálogo, una cocina nacida para brillar e iluminar las sesiones de los chefs y gourmets más exigentes.
