# Medidor de nivel, Radar LR150 de Lana Sarrate

- Propiedad del archivo: CONSTRUNARIO
- Formato: FIEBDC-3/2012
- Programa: Construnario Versión 3.51
- Fecha de los precios: 18/09/2023
- Divisa: EUR

**LR150** u Medidor de nivel, Radar LR150 de Lana Sarrate
El medidor de nivel radar LR150 compacto de 2 hilos o 4 hilos de 80 GHz FMCW para la medición de líquidos y sólidos con un rango de nivel de hasta 15m de altura. Ideal para aplicaciones con vapores y condensaciones. Características generales del medidor de nivel radar LR150: – Medición de nivel de hasta 15m – Exactitud: +/- 2mm – Temperaturas: de proceso -40 a 80ºC – Presión: hasta -1 a 3 bar – Señal de 80 GHz FMCW – Ángulo de emisión total 8º – No le afecta el polvo ni las variaciones de temperatura – Conexión roscada de 1 1/2? – Alimentación: 12-35Vcc – 2 hilos – Salida: 2 hilos 4-20 mA + Hart – Conectividad vía Bluetooth para una fácil configuración – Carcasa de PVDF, grado de protección IP66/IP68 – Opcional ATEX: protección contra explosión en atmósferas peligrosas con gas – Con terminales para conexión de 2 hilos
