# Toboganes de la serie Fino de Lappset. Mayores de 2 años

- Propiedad del archivo: CONSTRUNARIO
- Formato: FIEBDC-3/2012
- Programa: Construnario Versión 3.51
- Fecha de los precios: 18/09/2023
- Divisa: EUR

**TOBOFINO** u Toboganes de la serie Fino de Lappset. Mayores de 2 años
Los toboganes Finno desafían incluso a aquellos con más experiencia en toboganes. El Bosque del oso panda está diseñado para niños mayores de cuatro años. Las opciones para trepar al tobogán aumentan el desafío. El tobogán tiene tres opciones para subir que desarrollan los músculos y el equilibrio de los niños. Los toboganes Finno para niños mayores de cinco años incluyen el tobogán la Huella de la pantera. Hay dos opciones diferentes y desafiantes para subir que desarrollan los músculos de los niños y su equilibrio de forma diversa. Los toboganes el Bosque del oso panda y la Huella de la pantera también son apropiados para los discapacitados visuales.
