# Taquillas de vestuario fenólicas de Lausín y Vicente

- Propiedad del archivo: CONSTRUNARIO
- Formato: FIEBDC-3/2012
- Programa: Construnario Versión 3.51
- Fecha de los precios: 18/09/2023
- Divisa: EUR

**TAQUILLALU** u Taquillas de vestuario fenólicas de Lausín y Vicente
Taquilla fabricada en material compacto fenólico a base de resinas termoendurecibles, reforzadas homogéneamente con fibra de celulosa y fabricada a alta temperatura y presión con técnicas especiales que consiguen dotar a las placas de una superficie de color integrado en el material. El material es hidrófugo, antibacteriano y retardante al fuego. Cuerpo de taquilla: base, tapa, puertas y estantes en 10 mm de espesor, laterales en 4 mm con cantos fresados y redondeados. Trasera de 3 mm, perforada embutida en el fresado de los laterales. Pies regulables de PVC de alta densidad. Barra para colgar perchas. Cerradura de resbalón con bombillo extraíble y llave maestra. Modelo de 1 o 2 puertas en bloque individual de 1800x300x500 m. Consultar otros modelos con diferentes composiciones, medidas, número de puertas, etc…
