# Andamio modular de fachada, sistema FACHADA NOR 48 de Metalusa

- Propiedad del archivo: CONSTRUNARIO
- Formato: FIEBDC-3/2012
- Programa: Construnario Versión 3.51
- Fecha de los precios: 19/09/2023
- Divisa: EUR

**FACHADANOR48** m Andamio modular de fachada, sistema FACHADA NOR 48 de Metalusa
Es el sistema de andamio modular certificado que se utiliza para trabajar en cualquier tipo de fachada. Por ser constituido por elementos modulares es muy rápido de montar, muy seguro y eficaz lo que permite un aumento significativo de la productividad, a través de la reducción de los costes de mano de obra en el montaje y desmontaje. Además, su simplicidad estructural permite reducir los costes de producción convirtiéndolo en una solución económica. El sistema es todo galvanizado lo que garantiza su robustez y durabilidad. El sistema NOR 48® es un producto homologado según la norma UNE – EN 12810:2005 y UNE – EN 12811:2005.
