# Sistema de encofrado de losa Viga H20 de Metalusa. Proyectos de hormigonado de pequeñas áreas

- Propiedad del archivo: CONSTRUNARIO
- Formato: FIEBDC-3/2012
- Programa: Construnario Versión 3.51
- Fecha de los precios: 19/09/2023
- Divisa: EUR

**VIGAH20** m Sistema de encofrado de losa Viga H20 de Metalusa. Proyectos de hormigonado de pequeñas áreas
El sistema de encofrado de losa Viga H20 se basa en soluciones de madera que tienen por base la viga H20, paneles de encofrado tricapa, plomadas y horquillas. Es un sistema de encofrado de losa clásico y versátil para proyectos de hormigonado de pequeñas áreas, especialmente para la construcción residencial.
