# Cerrojo para puertas y muebles, referencia 30000001 de LIM

- Propiedad del archivo: CONSTRUNARIO
- Formato: FIEBDC-3/2012
- Programa: Construnario Versión 3.51
- Fecha de los precios: 19/09/2023
- Divisa: EUR

**30000001** u Cerrojo para puertas y muebles, referencia 30000001 de LIM
Cantos: Solo Cantos Redondos Fijación: Sólo Para Atornillar Aplicaciones: Para Muebles - Para Puertas De Madera
