# Espejo de pared eléctrico, modelo Ma-405 de Mediterránea del Baño. 33 × 23 × 23 cm

- Propiedad del archivo: CONSTRUNARIO
- Formato: FIEBDC-3/2012
- Programa: Construnario Versión 3.51
- Fecha de los precios: 22/10/2023
- Divisa: EUR

**60405** u Espejo de pared eléctrico, modelo Ma-405 de Mediterránea del Baño. 33 × 23 × 23 cm
Color: cromo
