# Puerta cortafuego doble de José Moret. EI260-90-120

- Propiedad del archivo: CONSTRUNARIO
- Formato: FIEBDC-3/2012
- Programa: Construnario Versión 3.51
- Fecha de los precios: 19/09/2023
- Divisa: EUR

**CORTADOB** u Puerta cortafuego doble de José Moret. EI260-90-120
Nuestras puertas cortafuegos son unas puertas robustas, sólidas y con un diseño especial para cumplir excepcionalmente sus misiones como puerta peatonal de acceso y como puerta resistente al fuego según lo acredita el Laboratorio CENTRO DE INVESTIGACIÓN TECNOLÓGICA = CIDEMCO, Mediante los ensayos, correspondientes según la NORMA UNE – EN 13501 – 2 : 2.004. La empresa se reserva el derecho a modificar los modelos
