# Suelo de madera maciza en doble tablilla de Junckers Ibérica. Color Haya Raw Sugar

- Propiedad del archivo: CONSTRUNARIO
- Formato: FIEBDC-3/2012
- Programa: Construnario Versión 3.51
- Fecha de los precios: 19/09/2023
- Divisa: EUR

**HayaRawSugar** m2 Suelo de madera maciza en doble tablilla de Junckers Ibérica. Color Haya Raw Sugar
Tarima maciza de haya en doble tablilla, teñida en superficie con un ligero tono marrón. Este suelo también está disponible con diseño barco. Las tiras de neopreno negro colocadas entre las tablas añaden un aspecto marítimo al suelo.
