# Plato de ducha rectangular modelo Elio de Kassandra

- Propiedad del archivo: CONSTRUNARIO
- Formato: FIEBDC-3/2012
- Programa: Construnario Versión 3.51
- Fecha de los precios: 19/09/2023
- Divisa: EUR

**ELIO** u Plato de ducha rectangular modelo Elio de Kassandra
• Platos de ducha cuadrado y rectangulares extraplanos de resinas de poliuretano con cargas minerales (dolomitas) y vidrios reciclados • Superficie con gelcoat sanitario (iso.n.p.g.) antibacteriano de última generación • Gelcoat grosor medio de 500 µ (micras) • Incluye rejilla (acero Inox) y válvula de desagüe
