# Central de control de accesos en red con lector integrado, referencia 05CT3000EVO C/L de Klesco

- Propiedad del archivo: CONSTRUNARIO
- Formato: FIEBDC-3/2012
- Programa: Construnario Versión 3.51
- Fecha de los precios: 19/09/2023
- Divisa: EUR

**05Ct3000** u Central de control de accesos en red con lector integrado, referencia 05CT3000EVO C/L de Klesco
Unidad de control de accesos con estación de lectura que permite el control y gestión de hasta 30 periféricos tales como teclados, lectores de proximidad, radiomandos, lectores biométricos, etc... La unidad puede ser configurada mediante el teclado y display integrado o a través del software específico para este equipo. Este dispositivo tiene capacidad para la gestión y almacenamiento de hasta 3000 usuarios y 4500 eventos. Permite la programación de zonas horarias, antipassback,etc.. Como novedad pueden ser conectadas hasta 16 unidades vía USB o TCP/IP con lo que la capacidad del sistema aumenta hasta posibilitar la gestión de 480 puertas o periféricos.
