# Relé de interfaz delgada con contacto industrial, referencia G2RV-ST de Omron

- Propiedad del archivo: CONSTRUNARIO
- Formato: FIEBDC-3/2012
- Programa: Construnario Versión 3.51
- Fecha de los precios: 06/11/2023
- Divisa: EUR

**G2RVST** u Relé de interfaz delgada con contacto industrial, referencia G2RV-ST de Omron
El OMRON G2RV-ST es un relé delgado de 6 mm premontado y con contactos industriales. A menudo se utiliza como interfaz PLC y resulta ideal para paneles y equipos compactos. En solo 6 mm de ancho, el G2RV-ST ofrece toda la durabilidad y fiabilidad de OMRON que requieren las aplicaciones industriales. Tecnología Push-in Plus que simplifica el cableado Modelos disponibles con interruptor de prueba bloqueable Pines de conexión grandes que ofrecen una conexión excelente Indicador mecánico y LED para comprobar el funcionamiento Carcasa transparente que permite ver el estado Diseño compacto que ahorra espacio Tipo de entrada especial con contactos chapados en oro Compatible con G3RV
