# Relé de potencia miniaturizado, serie LY de Omron

- Propiedad del archivo: CONSTRUNARIO
- Formato: FIEBDC-3/2012
- Programa: Construnario Versión 3.51
- Fecha de los precios: 06/11/2023
- Divisa: EUR

**LY_OM** u Relé de potencia miniaturizado, serie LY de Omron
La serie LY está equipada con una barrera supresora de arco y un diodo incorporado. LY presenta los modelos de uno, dos, tres o cuatro polos. Los tipos de montaje disponibles son: carril DIN pmediante base, PCB y brida. Tipos de contacto SPDT, DPDT, 3PDT y 4PDT Disponibilidad de tipos de montaje en carril DIN mediante base, PCB y brida. Carga nominal de 10 A
